# Blitzschutzerneuerung in den Pumpwerken der Bundesstadt Bonn
Angebotsaufforderung (GAEB DA XML 3.2, DA83)
Projekt: PWx-2024-001-Erneuerung Blitzschutz
Währung: EUR
Auftraggeber: Bundesstadt Bonn; Vergabenummer: BN-2025-06310
Erstellt mit: 5 251201, NOVA AVA, 02.12.2025

## Vorbemerkung / Vertragstext
Grundlegende Hinweise:

Der Liefer- und Leistungsumfang des Angebotes umfasst die Erneuerung und Erweiterung der Niederspannungsanlagen aller Pump- und Sonderbauwerken. Die Bauwerke befindet sich im Stadtgebiet Bonn.
Es sind nicht alle Bauwerke direkt anfahrbar.

Die Pumpwerke und Regenwasserbehandlungsanlagen werden von der Abteilung Kanalbewirtschaftung der Bundesstadt Bonn betrieben. Die einzelnen Anlagen sind nicht mit Personal besetzt. Für den Zugang zur jeweiligen Anlage ist rechtzeitig eine einvernehmliche Regelung mit dem diensthabenden Personal der Kanalbewirtschaftung, Bundesstadt Bonn abzustimmen.

Die Arbeitszeiten sind:
Montag bis Donnerstag: 7:00 Uhr - 15:30 Uhr
Freitag: 7:00 Uhr - 12:00 Uhr

Die Abstimmung von sämtlichen Arbeiten ist vom Auftragnehmer eigenverantwortlich unter Einschaltung der Bauleitung des Auftraggebers vorzunehmen. Sämtliche Kosten für Anfahrten sind in den Einzelpositionen einzukalkulieren.

Für die Arbeiten an den Bauwerken sind Personenschutzmaßnahmen erforderlich. Es wird auf die strikte Einhaltung der BGV C5 / DGUV Vorschrift 21  „Abwassertechnische Anlagen“ und der BGR 126 / DGUV Regel 103-003 „Sicherheitsregeln für Arbeiten in umschlossenen Räumen von abwassertechnischen Anlagen“ in der jeweils neuesten Fassung hingewiesen. Sämtliche Kosten um das sichere Arbeiten an den Bauwerken zu garantieren sind in der Position "Sicherungsmaßnahmen zur Einhaltung des Arbeitsschutz" zu kalkulieren.

Um an den Bauwerken Arbeiten auszuführen, ist für sämtliche Tätigkeiten von den ausführenden Mitarbeitern geeignete Arbeits- bzw. Schutzkleidung zu tragen. Dies gilt insbesondere für Arbeiten an öffentlichen Straßen (Warnwesten nach Norm EN ISO 20471:2013) und Arbeiten in den Bauwerken (Schutzanzüge). Auch für reine Elektroarbeiten an den Niederspannungsverteilungen ist eine geignete Schutzkleidung erforderlich. Die Kosten hierfür sind in den Einzelpositionen einzukalkulieren.

Bezüglich der Ausführung der Datenübertragung- und Automatisierungsstationen wird grundsätzlich nochmals auf die technischen Vertragsbedingungen, das Lastenheft,  den Leitfaden zur Planung und Errichtung der elektrotechnischen Ausstattung von Pump- und Sonderbauwerken der Stadt Bonn, Stand 31.10.2022  und die Erläuterungen zum LV hingewiesen.

Wegen der Ersatzteilhaltung und der Personalschulung wurden im LV in den meisten Positonen feste Fabrikate vorgegeben. Bei den übrigen Positionen mit den Angaben "oder gleichwertig" sind die angebotenen Fabrikate und Typen in das Bieterangabenverzeichnis einzutragen. Ohne diese Angabe muss das Leitfabrikat eingesetzt werden.

Die technischen Vertragbedingungen, das Lastenheft, der Leitfaden zur Planung und Errichtung der elektrotechnischen Ausstattung von Pump- und Sonderbauwerken der Stadt Bonn, Stand 31.10.2022 sowie die Erläuterungen zum LV gelten insbesondere auch für die erforderlichen Ingenieur- und Softwareleistungen des Auftragnehmers, die gleichfalls vollständig und betriebsfertig zu erbringen sind.

Grundsätzlich muss der hardwareseitige Aufbau der Automatisierungsstationen der Pump-Sonderbauwerke einheitlich sein. Es ist ist darauf zu achten, dass E/A-Erweiterungen nachgerüstet werden können.

Alle Kosten für die Lieferung und Montage vor Ort und Beschriftung von elektrischen/mechanischen  Bauelementen, sind in die Einheitspreise einzukalkulieren.

Der Auftraggeber behält sich den Selbstbehalt von Einzelkomponenten, welche demontiert werden, vor.
Vor der Demontage ist die Freigabe der Entsorgung durch den Auftraggeber einzuholen.

In die Einheitspreise einzukalkulieren ist das mehrmalige Öffnen und Schließen von Kabel-Einstiegsschächten.

## Blitz- und Überspannungsschutz der Pump- und Sonderbauwerke
Datum: 10.10.2025

### Abschnitt 1 Blitz- und Überspannungsschutz der Pump- und Sonderbauwerke

#### Abschnitt 1.1 Innerer Blitz- und Überspannungsschutz Schaltanlagen Pump- und Sonderbauwerke

##### Titel 1.1.1 Grobschutz

*Hinweis: Kombiableiter*

**1.1.1.10 Modularer Kombi-Ableiter**
Modularer Kombi-Ableiter DEHNventil M TNS 255
4-poliger, modularer, steckbarer Kombi-Ableiter für
230/400 V- TN(C)-S-Systeme, Breite 8TE
Ableiter Typ 1 + Typ 2 nach EN 61643-11
RADAX-Flow-Funkenstrecken-Technologie
zur Folgestrombegrenzung
Höchste Dauerspannung: 264 V ac
Schutzpegel: <= 1,5 kV
Blitzstoßstrom (10/350): 100 kA
Folgestromlöschfähigkeit: bis 100 kAeff.
Energetische Koordination nach DIN EN 62305-4
Ableiter der Red/Line-Familie, sowie direkt zum
Endgerät

Fabrikat: DEHN
Typ: DV M TNS 255
Art.-Nr.: 951400

inclusive Montagematerial, Verdrahtungsmaterial, Leitungen und Beschriftung

liefern und betriebsfertig montieren
Menge: 49,000 St

##### Titel 1.1.2 Überspannungsschutz Schaltschrank

*Hinweis: Überspannungsschutz 230V*

**1.1.2.10 Überspannungsableiter 230V**
Überspannungs-Ableiter DEHNrail M 2P 255 FM
2-poliger, modularer, steckbarer Überspannungs-Ableiter

zum Schutz von Endgeräten der Industrieelektronik
Breite 1TE, Defektanzeige
mit Fernmeldekontakt
Ableiter Typ 3 nach EN 61643-11
Höchste Dauerspannung: 255 V ac/dc
Gesamtableitstoßstrom: 5 kA
Schutzpegel L/N: < 1,25 kV
Vorsicherung: 25 A gG oder B 25 A
Energetische Koordination nach DIN EN 62305-4
Ableiter der Red/Line-Familie

Fabrikat: DEHN
Typ: DR M 2P 255 FM
Art.-Nr.: 953205

inclusive Montagematerial, Verdrahtungsmaterial, Leitungen und Beschriftung

liefern und betriebsfertig montieren
Menge: 68,000 St

*Hinweis: Überspannungsschutz 24V*

**1.1.2.20 Überspannungsableiter 24V**
Überspannungs-Ableiter DEHNrail M 2P 30 FM
2-poliger, modularer, steckbarer Überspannungs-Ableiter

zum Schutz von Endgeräten der Industrieelektronik
Breite 1TE, Defektanzeige
mit Fernmeldekontakt
Ableiter Typ 3 nach EN 61643-11
Höchste Dauerspannung: 30 V ac/dc
Gesamtableitstoßstrom: 2 kA
Schutzpegel L/N: < 0,18 kV
Vorsicherung: 25 A gG oder B 25 A
Energetische Koordination nach DIN EN 62305-4
Ableiter der Red/Line-Familie

Fabrikat: DEHN
Typ: DR M 2P 30 FM
Art.-Nr.: 953206

inclusive Montagematerial, Verdrahtungsmaterial, Leitungen und Beschriftung

liefern und betriebsfertig montieren
Menge: 85,000 St

*Hinweis: Überspannungsschutz Schwimmerschalter*

**1.1.2.30 Überspannungsableiter Schwimmerschalter**
Überspannungs-Ableiter-Modul mit LifeCheck BXT ML2 BD S
EX 24
Überspannungs-Ableiter-Schutzmodul
der Ableiterklasse Type 2 / P1
BLITZDUCTOR XT,
geprüft nach EN 61643-21 und
energetisch koordiniert nach
IEC 61643-22 zum Schutz von
1 Doppelader in eigensicheren symmetrischen
Schnittstellen mit galvanischer Trennung, 4-20 mA,
Profibus PA. wahlweise indirekte oder direkte
Schirmerdung. Mit integriertem LifeCheck für
berührungslose Ableiterprüfung.
Einsteckbar in Basisteil BXT BAS EX.
Max. Eingangsspannung nach EN 60079-11: 30 V
Max. Eingangsstrom nach EN 60079-11: 0,5 A
C2 Nennableitstoßstrom (8/20 µs) gesamt: 10 kA

Fabrikat: DEHN
Typ: BXT ML2 BD S EX 24
Art.-Nr.: 920280

inclusive Basismodul (920301), Montagematerial, Verdrahtungsmaterial, Leitungen und Beschriftung

liefern und betriebsfertig montieren
Menge: 28,000 St

*Hinweis: Überspannungsschutz Schieber- und sonstige Kontakte*

**1.1.2.40 Überspannungsableiter Schieber- und sonsige Kontakte**
Überspannungs-Ableiter-Modul mit LifeCheck BXT ML4 BC
EX 24
Überspannungs-Ableiter-Schutzmodul
der Ableiterklasse Type 2 / P1
BLITZDUCTOR XT,
geprüft nach EN 61643-21 und
energetisch koordiniert nach
IEC 61643-22 zum Schutz von 4
eigensicheren Einzeladern von
Schnittstellen mit galvanischer
Trennung, Temperaturmessung.
Mit integriertem LifeCheck für
berührungslose Ableiterprüfung.
Einsteckbar in Basisteil BXT BAS EX.
Max. Eingangsspannung nach EN 60079-11: 30 V
Max. Eingangsstrom nach EN 60079-11: 0,5 A
C2 Nennableitstoßstrom (8/20 µs) gesamt: 20 kA

Fabrikat: DEHN
Typ: BXT ML4 BC EX 24
Art.-Nr.: 920384

inclusive Basismodul (920301), Montagematerial, Verdrahtungsmaterial, Leitungen und Beschriftung

liefern und betriebsfertig montieren
Menge: 335,000 St

*Hinweis: Überspannungsschutz Profibus*

**1.1.2.50 Überspannungsableiter Profibus**
Kombi-Ableiter-Modul mit LifeCheck BLITZDUCTOR XT BXT
ML2 BD S 5
Kombi-Ableiter-Schutzmodul der Ableiterklasse Type 1 /
P1, BLITZDUCTOR XT,
geprüft nach EN 61643-21 und energetisch koordiniert
nach IEC 61643-22
zum Schutz einer Doppelader, wahlweise indirekte oder
direkte Schirmerdung.
Mit integriertem LifeCheck für berührungslose
Ableiterprüfung.
Einsteckbar in Basisteil BXT BAS / BSP BAS 4.
Höchste Dauerspannung DC: 6,0 V
Nennstrom bei 45 °C: 1,0 A
D1 Blitzstoßstrom (10/350 µs) gesamt: 9 kA
D1 Blitzstoßstrom (10/350 µs) pro Ader: 2,5 kA

Fabrikat: DEHN
Typ: BXT ML2 BD S 5
Art.-Nr.: 920240

inclusive Basismodul (926304), Montagematerial, Verdrahtungsmaterial, Leitungen und Beschriftung

liefern und betriebsfertig montieren
Menge: 13,000 St

*Hinweis: Überspannungsschutz Pumpen und Motoren*

**1.1.2.60 Überspannungsableiter Pumpen und Motoren**
Überspannungs-Ableiter DEHNguard M TNS 275
4-poliger, modularer, steckbarer Überspannungs-Ableiter

für 230/400 V TN-S-Systeme, Breite 4TE
Ableiter Typ 2 nach EN 61643-11
Defektanzeige
Höchste Dauerspannung: 275 V ac
Schutzpegel: <= 1,5 kV
Nennableitstoßstrom: 20 kA
Kurzschlußfestigkeit: 50 kAeff
Energetische Koordination nach DIN EN 62305-4
Ableiter der Red/Line-Familie

Fabrikat: DEHN
Typ: DG M TNS 275
Art.-Nr.: 952400

inclusive Montagematerial, Verdrahtungsmaterial, Leitungen und Beschriftung

liefern und betriebsfertig montieren
Menge: 357,000 St

*Hinweis: Überspannungsschutz Nivus Sensoren 2x12V*

**1.1.2.70 Überspannungsableiter Nivus 2x12V**
Blitz- und Überspannungsschutz für potentialfreie
Datenleitungen, gemäß DWA-M 261 zum Einsatz als
Überspannungsschutz auf Anlagen zur Abwasserbehandlung geeignet
Hochleistungs-Überspannungsbegrenzer mit Grob- und
Feinschutz, mit minimalen Innenwiderstand, speziell
abgestimmt auf LUS-, POA- und CS2-Sensoren sowie
EBM-Elektronikbox
Interne Eigenkontrolle durch Fail-Safe-Dioden
Wartungsfrei durch elektronisch starke Überdimensionierung
Nennableitstoßstrom: 20 kA (8/20 µs)
maximale
Betriebsspannungen: 12 V DC/24 V DC
Längswiderstand: 0,3 Ohm
Montage: 35 mm-Hutschiene
Gehäuse: Kunststoff
Ex-Schutz: Zone 1
Variante: DataPro 2x1-12V/12V-11µH-Tr-EX
Art.-Nr.:550637

inclusive Montagematerial, Verdrahtungsmaterial, Leitungen und Beschriftung

liefern und betriebsfertig montieren
Menge: 20,000 St

*Hinweis: Überspannungsschutz Nivus Sensoren 2x24V*

**1.1.2.80 Überspannungsableiter Nivus 2x24V**
Hochleistungs-Überspannungsbegrenzer mit Grob-
und Feinschutz für symmetrische oder galvanisch
getrennte Datenleitungsein- und -ausgänge sowie
2-Leiter-Technik
Geeignet für Übertragungsfrequenzen bis 600 kHz
und 0,5A Betriebsstrom
Gemäß DWA-M 261 zum Einsatz als Überspannungsschutz auf Anlagen zur Abwasserbehandlung geeignet
Interne Eigenkontrolle durch Fail-Safe-Dioden
zum Kurzschließen der Datenleitung im Fehlerfall.
Wartungsfrei durch elektronisch starke Überdimensionierung
Nennableitstoßstrom: 20 kA (8/20 µs)
maximale
Betriebsspannung: 28 VDC / 20 VAC
Schutzpegel: 36 V Ader-Erde
Montage: 35 mm-Hutschiene
Gehäuse: Kunststoff
Ex-Schutz: Zone 1
Variante: DataPro 2x1-24/24V TR-EX
Art.-Nr.:550632

inclusive Montagematerial, Verdrahtungsmaterial, Leitungen und Beschriftung

liefern und betriebsfertig montieren
Menge: 15,000 St

*Hinweis: Überspannungsschutz Nivus Sensoren 3x24V*

**1.1.2.90 Überspannungsableiter Nivus 3x24V**
Blitz- und Überspannungsschutz für potentialfreie
Datenleitungen, gemäß DWA-M 261 zum Einsatz als
Überspannungsschutz auf Anlagen zur Abwasserbehandlung geeignet
Hochleistungs-Überspannungsbegrenzer mit Grob- und
Feinschutz, mit minimalen Innenwiderstand, speziell
abgestimmt auf LUS-, POA- und CS2-Sensoren sowie
EBM-Elektronikbox
Interne Eigenkontrolle durch Fail-Safe-Dioden
Wartungsfrei durch elektronisch starke Überdimensionierung
Nennableitstoßstrom: 20 kA (8/20 µs)
maximale
Betriebsspannungen: 12 V DC/24 V DC
Längswiderstand: 0,3 Ohm
Montage: 35 mm-Hutschiene
Gehäuse: Kunststoff
Ex-Schutz: Zone 1
Variante: SonicPro 3x1-24/24V Tr-EX
Art.-Nr.:544842

inclusive Montagematerial, Verdrahtungsmaterial, Leitungen und Beschriftung

liefern und betriebsfertig montieren
Menge: 30,000 St

##### Titel 1.1.3 Montagematerial Kabel und Leitungen

*Hinweis: Material, Kabel und Leitungen*
Nachstehend aufgeführtes Matereial, Kabel und Leitungen liefern und betriebsfertig verlegen und beschriften.
Die Verlegung soll in Kabelleerrohrsystemen,PVC-Kanälen oder Schutzrohren erfolgen.
In die Einheitspreise einzukalkulieren ist das Ausmessen, Abtrommeln, Ausziehen und Legen der Kabel und Leitungen, die Lieferung und das Anbringen von beschrifteten Kabelmarken am Start- und Zielort sowie das Beschriften der Klemmen.

**1.1.3.10 PE-Leitung H07VU 16 mm²**
Leitung H07V-U 16 mm² gn/ge
liefern, betriebsfertig in Teillängen verlegen, montieren und beschriften
Menge: 50,000 m

**1.1.3.20 PE-Leitung H07VU 10 mm²**
Leitung H07V-U 10 mm² gn/ge
liefern, betriebsfertig in Teillängen verlegen, montieren und beschriften
Menge: 50,000 m

**1.1.3.30 PE-Leitung H07VU 4 mm²**
Leitung H07V-U 4 mm² gn/ge
liefern, betriebsfertig in Teillängen verlegen, montieren und beschriften
Menge: 500,000 m

**1.1.3.40 PE-Leitung H07VU 2,5 mm²**
Leitung H07V-U 12,5 mm² gn/ge
liefern, betriebsfertig in Teillängen verlegen, montieren und beschriften
Menge: 500,000 m

**1.1.3.50 PE Anschluss an Potentialausgleich**
PE Anschluss geeignet für Flachschschiene bis 185 mm
zum Anschluss der PE-Leitung der Überspannungsableiter an die Potenzialaussgleichsschiene
liefern und betriebsfertig montieren
Menge: 49,000 St

**1.1.3.60 L/N-Leitung H07VU 16 mm²**
Leitung H07V-U 16 mm²
schwarz, braun, grau oder blau
liefern, betriebsfertig in Teillängen verlegen, montieren und beschriften
Menge: 200,000 m

**1.1.3.70 L/N-Leitung H07VU 10 mm²**
Leitung H07V-U 10 mm²
schwarz, braun, grau oder blau
liefern, betriebsfertig in Teillängen verlegen, montieren und beschriften
Menge: 200,000 m

**1.1.3.80 L/N-Leitung H07VU 2,5 mm²**
Leitung H07V-U 2,5 mm²
schwarz, braun, grau oder blau
liefern, betriebsfertig in Teillängen verlegen, montieren und beschriften
Menge: 1200,000 m

**1.1.3.90 L/N-Leitung H07VU 4 mm²**
Leitung H07V-U 4 mm²
schwarz, braun, grau oder blau
liefern, betriebsfertig in Teillängen verlegen, montieren und beschriften
Menge: 1200,000 m

**1.1.3.100 Hutschiene 7,5mm,1-feldig**
Hutprofilschiene gelocht, 35 x 7,5 mm nach DIN EN 60715
liefern, betriebsfertig in Teillängen verlegen, montieren und beschriften
Menge: 50,000 m

**1.1.3.110 TS Kabelkanal für Montageplatte, BxH: 30x60 mm**
Verdrahtungskanal Flexkanal für Montageplatte,
(B x H) 30 x 60 mm Grau
liefern, betriebsfertig in Teillängen montieren
Menge: 50,000 m

**1.1.3.120 Schutzleiter-Reihenklemme 0,5-16 mm² PE-Leiter**
Schutzleiter-Reihenklemme für Hutschiene, Anzahl der Anschlüsse: 2, Querschnitt: 0,5 mm² - 16 mm², Farbe: grün-gelb
liefern, betriebsfertig in Teilmengen montieren und beschriften
Menge: 400,000 St

**1.1.3.130 Durchgangsreihenklemme N-Leiter**
Reihenklemme für Hutschiene, Anzahl der Anschlüsse: 2, Querschnitt: 0,5 mm² - 16 mm², Farbe: blau

liefern, betriebsfertig in Teilmengen montieren und beschriften
Menge: 400,000 St

**1.1.3.140 Durchgangsreihenklemme L-Leiter**
Reihenklemme für Hutschiene, Anzahl der Anschlüsse: 2, Querschnitt: 0,5 mm² - 16 mm², Farbe: grau

liefern, betriebsfertig in Teilmengen montieren und beschriften
Menge: 1200,000 St

##### Titel 1.1.4 Niederspannungsanlage Umbau

*Hinweis: Verlegung in vorhandenen Kabelwegen*
Verlegung in vorhandenen Kabelwegen
Bei der Verlegung in bestehenden Kabelwegen sind zusätzliche Arbeiten erforderlich, die in den folgenden Positionen anzubieten sind.

**1.1.4.10 Umschwenken von Kabeln**
Die Kabel der vorhandenen Schaltanlage sind in der
Schaltanlage umzuschwenken.
Es ist von folgendem Umfang (gemittelte Kabelpalette) auszugehen:
- 2 Stück Kunststoffkabel NYY 4 x 2,5 bis 4x 6 mm 2
- 1 Stück Kunststoffkabel A2YF(L)2Y 2 x2x0,8 bis 4 x2x0,8 mm

Anmerkung:
Eventuell erforderliches verlängern von Kabeln wird über die Pos.
"Montagematerial Kabel und Leitungen" verrechnet.
Menge: 197,000 St

**1.1.4.20 Kennzeichnung Geräte und Kabel**
Kabel kennzeichnen NSV
Die Kabel, welche umgeschwenkt werden, sind vor dem Umschwenken zu kennzeichnen.
Hierbei ist zu berücksichtigen, dass die vorhandene Dokumentation (Schaltpläne, Klemmenpläne, Kabellisten usw.) unvollständig bzw. nicht komplett aktuell ist. Das bedeutet, dass die Zuordnung des Kabels zum örtlichen Anschluss nicht bei allen Kabeln sofort ersichtlich ist. In diesen Fällen ist die Zuordnung örtlich zu recherchieren.
Bei der Kalkulation ist mit einem Bearbeitungsaufwand von bis zu 0,25 Stunden zu rechnen
Die Zuordnung und Kennzeichnung ist pauschal einschl.Kennzeichnungsmaterial anzubieten
Menge: 197,000 St

**1.1.4.30 An-Abfahrten zu den Bauwerken**
Alle Bauwerke müssen mehrfach angefahren werden, um die erfoderlichen Montagen umzusetzen. Es ist zu berücksichtigen, dass aufgrund von Wettereinflüssen, die vorher mit der Stadt Bonn abgesprochenen Termine, mehrfach verschoben werden können.

Alle Kosten die in diesem Zusammenhang entstehen, sind mit einzukalkulieren
Menge: 197,000 St

##### Titel 1.1.5 Prüfung der Schutzmaßnahmen

*Hinweis: Prüfen und Nachweise erstellen*

**1.1.5.10 Prüfprotokoll**
Prüfung der Schutzmaßnahmen
gem. UVV/BGV A3 sowie VDE 0100, einschl.
Erstellung eines Prüfprotokolls nach DIN EN 62305-3 (VDE0185-305-3)

Liefern und erstellen
Menge: 197,000 St

##### Titel 1.1.6 Verkehrssicherungsmaßnahmen

*Hinweis: Verkehrssicherungsmaßnahme*

**1.1.6.10 Beschilderung für die komplette Baumaßnahme**
Für die komplette Baumaßnahme sind nach Absprache mit dem AG entsprechende Beschilderungen, Absperrungen usw. im Bereich von angrenzenden Straßen- und Wegeflächen im Bereich der Anlage sowie bei Arbeiten quer oder entlang der Straßenkörper aufzustellen, zu unterhalten und nach Beendigung der Maßnahme bzw. nach Fertigstellung einzelner Abschnitte wieder abzubauen.

Alle Kosten und Gebühren die in diesem Zusammenhang entstehen, sind mit einzukalkulieren
Menge: 197,000 St

##### Titel 1.1.7 Arbeitsschutzmaßnahmen

*Hinweis: Schutzausrüstung*

**1.1.7.10 Sicherungsmaßnahmen zur Einhaltung des Arbeitsschutz**
Sicherungsmaßnahmen zur Einhaltung des Arbeitsschutz
Für die Arbeiten an den Bauwerken sind Anforderungen an die Schutzbekleidung sowie die persönliche Schutzausrüstung wie Rettungsgurt, Dreibein, Selbstretter, Messgeräte zur Kanalfreimessung erforderlich. Für das Anlegen der Schutzkleidung und das Durchführen der Schutzmaßnahmen sind entsprechend Zeiten zu kalkulieren.

Alle Kosten die in diesem Zusammenhang entstehen, sind mit einzukalkulieren
Menge: 197,000 St

#### Abschnitt 1.2 Überspannungsschutz Schachtsensorik Pump- und Sonderbauwerke

##### Titel 1.2.1 Überspannungsschutz Schacht

*Hinweis: Überspannungsschutz Schwimmerschalter*

**1.2.1.10 Überspannungsableiter Schwimmerschalter**
Überspannungs-Ableiter-Modul mit LifeCheck BXT ML2 BD S
EX 24
Überspannungs-Ableiter-Schutzmodul
der Ableiterklasse Type 2 / P1
BLITZDUCTOR XT,
geprüft nach EN 61643-21 und
energetisch koordiniert nach
IEC 61643-22 zum Schutz von
1 Doppelader in eigensicheren symmetrischen
Schnittstellen mit galvanischer Trennung, 4-20 mA,
Profibus PA. wahlweise indirekte oder direkte
Schirmerdung. Mit integriertem LifeCheck für
berührungslose Ableiterprüfung.
Einsteckbar in Basisteil BXT BAS EX.
Max. Eingangsspannung nach EN 60079-11: 30 V
Max. Eingangsstrom nach EN 60079-11: 0,5 A
C2 Nennableitstoßstrom (8/20 µs) gesamt: 10 kA

Fabrikat: DEHN
Typ: BXT ML2 BD S EX 24
Art.-Nr.: 920280

inclusive Basismodul (920301), Montagematerial, Verdrahtungsmaterial, Leitungen und Beschriftung

liefern und betriebsfertig in Gehäuse montieren
Menge: 100,000 St

*Hinweis: Überspannungsschutz Schieber- und sonstige Kontakte*

**1.2.1.20 Überspannungsableiter Schieber- und sonsige Kontakte**
Überspannungs-Ableiter-Modul mit LifeCheck BXT ML4 BC
EX 24
Überspannungs-Ableiter-Schutzmodul
der Ableiterklasse Type 2 / P1
BLITZDUCTOR XT,
geprüft nach EN 61643-21 und
energetisch koordiniert nach
IEC 61643-22 zum Schutz von 4
eigensicheren Einzeladern von
Schnittstellen mit galvanischer
Trennung, Temperaturmessung.
Mit integriertem LifeCheck für
berührungslose Ableiterprüfung.
Einsteckbar in Basisteil BXT BAS EX.
Max. Eingangsspannung nach EN 60079-11: 30 V
Max. Eingangsstrom nach EN 60079-11: 0,5 A
C2 Nennableitstoßstrom (8/20 µs) gesamt: 20 kA

Fabrikat: DEHN
Typ: BXT ML4 BC EX 24
Art.-Nr.: 920384

inclusive Basismodul (920301), Montagematerial, Verdrahtungsmaterial, Leitungen und Beschriftung

liefern und betriebsfertig in Gehäuse montieren
Menge: 357,000 St

*Hinweis: Überspannungsschutz Profibus*

**1.2.1.30 Überspannungsableiter Profibus**
Kombi-Ableiter-Modul mit LifeCheck BLITZDUCTOR XT BXT
ML2 BD S 5
Kombi-Ableiter-Schutzmodul der Ableiterklasse Type 1 /
P1, BLITZDUCTOR XT,
geprüft nach EN 61643-21 undenergetisch koordiniert
nach IEC 61643-22
zum Schutz einer Doppelader, wahlweise indirekte oder
direkte Schirmerdung.
Mit integriertem LifeCheck für berührungslose
Ableiterprüfung.
Einsteckbar in Basisteil BXT BAS / BSP BAS 4.
Höchste Dauerspannung DC: 6,0 V
Nennstrom bei 45 °C: 1,0 A
D1 Blitzstoßstrom (10/350 µs) gesamt: 9 kA
D1 Blitzstoßstrom (10/350 µs) pro Ader: 2,5 kA

Fabrikat: DEHN
Typ: BXT ML2 BD S 5
Art.-Nr.: 920240

inclusive Basismodul (926304), Montagematerial, Verdrahtungsmaterial, Leitungen und Beschriftung

liefern und betriebsfertig in Gehäuse montieren
Menge: 200,000 St

*Hinweis: Überspannungsschutz Pumpen und Motoren*

**1.2.1.40 Überspannungsableiter Pumpen und Motoren**
Überspannungs-Ableiter DEHNguard M TNS 275
4-poliger, modularer, steckbarer Überspannungs-Ableiter

für 230/400 V TN-S-Systeme, Breite 4TE
Ableiter Typ 2 nach EN 61643-11
Defektanzeige
Höchste Dauerspannung: 275 V ac
Schutzpegel: <= 1,5 kV
Nennableitstoßstrom: 20 kA
Kurzschlußfestigkeit: 50 kAeff
Energetische Koordination nach DIN EN 62305-4
Ableiter der Red/Line-Familie

Fabrikat: DEHN
Typ: DG M TNS 275
Art.-Nr.: 952400

inclusive Montagematerial, Verdrahtungsmaterial, Leitungen und Beschriftung

liefern und betriebsfertig in Gehäuse montieren
Menge: 357,000 St

*Hinweis: Überspannungsschutz Nivus Sensoren 2x12V*

**1.2.1.50 Überspannungsableiter Nivus 2x12V**
Blitz- und Überspannungsschutz für potentialfreie
Datenleitungen, gemäß DWA-M 261 zum Einsatz als
Überspannungsschutz auf Anlagen zur Abwasserbehandlung geeignet
Hochleistungs-Überspannungsbegrenzer mit Grob- und
Feinschutz, mit minimalen Innenwiderstand, speziell
abgestimmt auf LUS-, POA- und CS2-Sensoren sowie
EBM-Elektronikbox
Interne Eigenkontrolle durch Fail-Safe-Dioden
Wartungsfrei durch elektronisch starke Überdimensionierung
Nennableitstoßstrom: 20 kA (8/20 µs)
maximale
Betriebsspannungen: 12 V DC/24 V DC
Längswiderstand: 0,3 Ohm
Montage: 35 mm-Hutschiene
Gehäuse: Kunststoff
Ex-Schutz: Zone 1
Variante: DataPro 2x1-12V/12V-11µH-Tr-EX
Art.-Nr.:550637

inclusive Montagematerial, Verdrahtungsmaterial, Leitungen und Beschriftung

liefern und betriebsfertig in Gehäuse montieren
Menge: 197,000 St

*Hinweis: Überspannungsschutz Nivus Sensoren 2x24V*

**1.2.1.60 Überspannungsableiter Nivus 2x24V**
Hochleistungs-Überspannungsbegrenzer mit Grob-
und Feinschutz für symmetrische oder galvanisch
getrennte Datenleitungsein- und -ausgänge sowie
2-Leiter-Technik
Geeignet für Übertragungsfrequenzen bis 600 kHz
und 0,5A Betriebsstrom
Gemäß DWA-M 261 zum Einsatz als Überspannungsschutz auf Anlagen zur Abwasserbehandlung geeignet
Interne Eigenkontrolle durch Fail-Safe-Dioden
zum Kurzschließen der Datenleitung im Fehlerfall.
Wartungsfrei durch elektronisch starke Überdimensionierung
Nennableitstoßstrom: 20 kA (8/20 µs)
maximale
Betriebsspannung: 28 VDC / 20 VAC
Schutzpegel: 36 V Ader-Erde
Montage: 35 mm-Hutschiene
Gehäuse: Kunststoff
Ex-Schutz: Zone 1
Variante: DataPro 2x1-24/24V TR-EX
Art.-Nr.:550632

inclusive Montagematerial, Verdrahtungsmaterial, Leitungen und Beschriftung

liefern und betriebsfertig in Gehäuse montieren
Menge: 197,000 St

*Hinweis: Überspannungsschutz Nivus Sensoren 3x24V*

**1.2.1.70 Überspannungsableiter Nivus 3x24V**
Blitz- und Überspannungsschutz für potentialfreie
Datenleitungen, gemäß DWA-M 261 zum Einsatz als
Überspannungsschutz auf Anlagen zur Abwasserbehandlung geeignet
Hochleistungs-Überspannungsbegrenzer mit Grob- und
Feinschutz, mit minimalen Innenwiderstand, speziell
abgestimmt auf LUS-, POA- und CS2-Sensoren sowie
EBM-Elektronikbox
Interne Eigenkontrolle durch Fail-Safe-Dioden
Wartungsfrei durch elektronisch starke Überdimensionierung
Nennableitstoßstrom: 20 kA (8/20 µs)
maximale
Betriebsspannungen: 12 V DC/24 V DC
Längswiderstand: 0,3 Ohm
Montage: 35 mm-Hutschiene
Gehäuse: Kunststoff
Ex-Schutz: Zone 1
Variante: SonicPro 3x1-24/24V Tr-EX
Art.-Nr.:544842

inclusive Montagematerial, Verdrahtungsmaterial, Leitungen und Beschriftung

liefern und betriebsfertig in Gehäuse montieren
Menge: 197,000 St

*Hinweis: Gehäuse im Schacht*

**1.2.1.80 Gehäuse im Schacht**
Schalkasten zur Aufnahme von Überspannungsableitern.

Gehäuse IP 65 aus flammwidrigem Kunststoff,
beständig gegen Säuren, Laugen, Öle und Fette.
Geeignet zur Aufnahme von 3 Überspannungsableitern inklusive Erdklemmen
Geeignet für die Installation in Ex-Zone 1 oder 2.
Inklusive eingebaute Tragschiene, Erdklemme, Ex-Verschraubungen, Ex-Blindstopfen, Montagematerial, Verdrahtungsmaterial, Leitungen und Beschriftung

liefern und betriebsfertig montieren
Menge: 197,000 St

##### Titel 1.2.2 Montagematerial Kabel und Leitungen

**1.2.2.10 Kunststoffkabel NYY-I 5 x 4 mm²**
Kunststoffkabel NYY-I 5 x 2,5 mm²
liefern, betriebsfertig in Teillängen verlegen, montieren und beschriften
Menge: 300,000 m

**1.2.2.20 Kunststoffkabel NYY-I 5 x 2,5 mm²**
Kunststoffkabel NYY-I 5 x 2,5 mm²
liefern, betriebsfertig in Teillängen verlegen, montieren und beschriften
Menge: 300,000 m

**1.2.2.30 Kunststoffkabel NYY-I 5 x 10 mm²**
Kunststoffkabel NYY-I 5 x 2,5 mm²
liefern, betriebsfertig in Teillängen verlegen, montieren und beschriften
Menge: 300,000 m

**1.2.2.40 Kunststoffkabel NYY-I 5 x 25 mm²**
Kunststoffkabel NYY-I 5 x 2,5 mm²
liefern, betriebsfertig in Teillängen verlegen, montieren und beschriften
Menge: 100,000 m

**1.2.2.50 Kunststoffkabel NYY-I 5 x 35 mm²**
Kunststoffkabel NYY-I 5 x 2,5 mm²
liefern, betriebsfertig in Teillängen verlegen, montieren und beschriften
Menge: 100,000 m

**1.2.2.60 Kunststoffkabel H07RN 12G1,5 mm²**
Kunststoffkabel H07RN 12G1,5 mm²
liefern, betriebsfertig in Teillängen verlegen, montieren und beschriften
Menge: 300,000 m

**1.2.2.70 Profibuskabel outdoor geeignet**
PROFIBUS PA-Kabel für Ex-Anwendungen

liefern, betriebsfertig in Teillängen verlegen, montieren und beschriften
Menge: 300,000 m

**1.2.2.80 Hutschiene 7,5 mm,1-feldig**
Hutprofilschiene gelocht, 35 x 7,5 mm nach DIN EN 60715
liefern, betriebsfertig in Teillängen montieren
Menge: 100,000 m

**1.2.2.90 Schutzleiter-Reihenklemme 0,5-16 mm², grün-gelb**
Schutzleiter-Reihenklemme für Hutschiene, Anzahl der Anschlüsse: 2, Querschnitt: 0,5 mm² - 16 mm², Farbe: grün-gelb
liefern, betriebsfertig in Teillängen verlegen, montieren und beschriften
Menge: 197,000 St

**1.2.2.100 Durchgangsreihenklemme 0,5-16 mm²**
Reihenklemme für Hutschiene, Anzahl der Anschlüsse: 2, Querschnitt: 0,5 mm² - 16 mm², Farbe: blau
liefern, betriebsfertig in Teilmengen montieren und beschriften
Menge: 197,000 St

**1.2.2.110 Durchgangsreihenklemme 0,5-16 mm² PT 16 N**
Reihenklemme für Hutschiene, Anzahl der Anschlüsse: 2, Querschnitt: 0,5 mm² - 16 mm², Farbe: grau
liefern, betriebsfertig in Teilmengen montieren und beschriften
Menge: 591,000 St

**1.2.2.120 V4A-Formstahl, Werkstoff 1.4571,**
V4A-Formstahl, Werkstoff 1.4571,
diverse Profile je nach Bedarf, verarbeitet zu Sonderkonstruktionen für die Befestigung von Kabeln, Rohren, Vor-Ort-Steuerstellen etc., einschl. Befestigungsmaterial aus nicht rostendem Werkstoff, mit komplettem Zubehör liefern und montieren.
Als Nachweis zur Massenermittlung ist eine vermaßte Konstruktionszeichnung mit Angabe des spezifischen Gewichtes der verwendeten Stahlprofile und einer Gewichtsberechnung dem Aufmaß beizulegen.
Menge: 5,000 kg

##### Titel 1.2.3 Sensorik/Aktorik Umbau

*Hinweis: Verlegung in vorhandenen Kabelwegen*
Verlegung in vorhandenen Kabelwegen
Bei der Verlegung in bestehenden Kabelwegen sind zusätzliche Arbeiten erforderlich, die in den folgenden Positionen anzubieten sind.

**1.2.3.10 Umschwenken von Kabeln**
Die Kabel der vorhandenen Aktori/Sensorik sind im
Schacht umzuschwenken.
Es ist von folgendem Umfang (gemittelte Kabelpalette) auszugehen:
- 1 Stück Kunststoffkabel NYY 5 x 2,5 bis 5 x 35 mm²
 - 1 Stück Profibus Kabel
- 1 Stück Kunststoffkabel H07RN 12G1,5 mm²

Anmerkung:
Eventuell erforderliches verlängern von Kabeln wird über die Pos. "Montagematerial Kabel und Leitungen" verrechnet.
Menge: 197,000 St

**1.2.3.20 Kennzeichnung Geräte und Kabel**
Kabel kennzeichnen NSV
Die Kabel, welche umgeschwenkt werden, sind vor dem Umschwenken zu kennzeichnen.
Hierbei ist zu berücksichtigen, dass die vorhandene Dokumentation (Schaltpläne, Klemmenpläne, Kabellisten usw.) unvollständig bzw. nicht komplett aktuell ist. Das bedeutet, dass die Zuordnung des Kabels zum örtlichen Anschluss nicht bei allen Kabeln sofort ersichtlich ist. In diesen Fällen ist die Zuordnung örtlich zu recherchieren.
Bei der Kalkulation ist mit einem Bearbeitungsaufwand von bis zu 0,25 Stunden zu rechnen
Die Zuordnung und Kennzeichnung ist pauschal einschl.Kennzeichnungsmaterial anzubieten
Menge: 197,000 St

**1.2.3.30 An-Abfahrten**
Alle Bauwerke müssen mehrfach angefahren werden, um die erfoderlichen Montagen umzusetzen. Es ist zu berücksichtigen, dass aufgrund von Wettereinflüssen, die vorher mit der Stadt Bonn abgesprochenen Termine, mehrfach verschoben werden können.

Alle Kosten die in diesem Zusammenhang entstehen, sind mit einzukalkulieren
Menge: 197,000 St

##### Titel 1.2.4 Prüfung der Schutzmaßnahmen

*Hinweis: Prüfen und Nachweise erstellen*

**1.2.4.10 Prüfprotokoll**
Prüfung der Schutzmaßnahmen
gem. UVV/BGV A3 sowie VDE 0100, einschl.
Erstellung eines Prüfprotokolls nach DIN EN 62305-3 (VDE0185-305-3)
Liefern und erstellen
Menge: 197,000 St

##### Titel 1.2.5 Arbeitsschutzmaßnahmen

**1.2.5.10 Sicherungsmaßnahmen zur Einhaltung des Arbeitsschutz**
Sicherungsmaßnahmen zur Einhaltung des Arbeitsschutz
Für die Arbeiten an den Bauwerken sind Anforderungen an die Schutzbekleidung sowie die persönliche Schutzausrüstung wie Rettungsgurt, Dreibein, Selbstretter, Messgeräte zur Kanalfreimessung erforderlich. Für das Anlegen der Schutzkleidung und das Durchführen der Schutzmaßnahmen sind entsprechend Zeiten zu kalkulieren.

Alle Kosten die in diesem Zusammenhang entstehen, sind mit einzukalkulieren
Menge: 197,000 St

#### Abschnitt 1.3 Äusserer Blitzschutz Pump- und Sonderbauwerke

##### Titel 1.3.1 Äußerer Blitzschutz

*Hinweis: Blitzschutz- Erdungs- und Potentialausgleichsanlage*
Blitzschutz- Erdungs- und Potentialausgleichsanlage

Hinweis:
Für die Arbeiten "Blitzschutz- Erdungs- und Potentialausgleichsanlagen" gibt es ein Rahmenabkommen der Stadt Bonn und der Fachfirma Blitzschutz Graff GmbH,
Industriestraße 73, in 50389 Wesseling.
Zu den Arbeiten existiert ein Angebot mit der Nr. 25-1853 vom 31.07.2025, welches als Anlage dem Leistungsverzeichnis beigefügt ist. Die auszuführenden Arbeiten sollen von der Firma Graff durchgeführt werden.
Es ist für alle Blitz- und Überspannungsschutzgeräte ein Fabrikat sowie eine einheitliche Baureihe zu wählen.

**1.3.1.10 Erneuerung/Erweiterung der Blitzschutz- Erdungs und Potentialausgleichsanlage Südtangente.**
*** Zu bezuschlagende Position
(Kalkulatorische Zuschläge auf Material, welches im
Rahmen von Nachweisarbeiten vom Auftragnehmer
eingesetzt wird.)

Die tatsächlichen Material- und Stoffkosten sind anhand
von Lieferscheinen / Arbeitszettel und den
dazugehörigen Rechnungen nachzuweisen.

Zum Einheitspreis kann ein Aufschlag von Hundert für
allgemeine Geschäftskosten sowie Wagnis und Gewinn
erhoben werden.
Es wird ein Materialkostenanteil von 18.463,93,- EUR der
Auswertung der Angebote zugrunde gelegt .
Im Einheitspreis
(EP) ist somit 1 € einzutragen.

Planung und Ausführung der Erneuerung bzw. Erweiterung der äußeren Blitzschutzanlage durch Firma Blitzschutz Graff GmbH, Industriestraße 73, in 50389 Wesseling.

Es müssen die neuesten technischen Richtlinien "DIN VDE 0185-0305-1-4:2011-10" zugrunde gelegt werden, unter Verwendung von DIN-konformen Montagematerial.
Grundlage ist die Durchführbarkeit nach UW.
(Blitzschutzklasse II nach VdS Broschüre 2010).

Angebot Nr. Nr. 25-1853 der Firma Blitzschutz Graf vom 31.07.2025
Menge: 18463,930 STK

**1.3.1.20 Aufschlag auf Erneuerung/Erweiterung der Blitzschutz- Erdungs und Potentialausgleichsanlage**
*** Zuschlagsposition auf die gekennzeichneten Positionen
(Kalkulatorische Zuschläge auf Material, welches im
Rahmen von Nachweisarbeiten vom Auftragnehmer
eingesetzt wird.)

Die tatsächlichen Material- und Stoffkosten sind anhand
von Lieferscheinen / Arbeitszettel und den
dazugehörigen Rechnungen nachzuweisen.

Zum Einheitspreis kann ein Aufschlag von Hundert für
allgemeine Geschäftskosten sowie Wagnis und Gewinn
erhoben werden.
Es wird ein Materialkostenanteil von 18.463,93,- EUR der
Auswertung der Angebote zugrunde gelegt .
Im Einheitspreis
(EP) ist somit 1 € einzutragen.

Planung und Ausführung der Erneuerung bzw. Erweiterung der äußeren Blitzschutzanlage durch Firma Blitzschutz Graff GmbH, Industriestraße 73, in 50389 Wesseling.

Es müssen die neuesten technischen Richtlinien "DIN VDE 0185-0305-1-4:2011-10" zugrunde gelegt werden, unter Verwendung von DIN-konformen Montagematerial.
Grundlage ist die Durchführbarkeit nach UW.
(Blitzschutzklasse II nach VdS Broschüre 2010).

Angebot Nr. Nr. 25-1853 der Firma Blitzschutz Graf vom 31.07.2025

**1.3.1.30 Erneuerung/Erweiterung der Blitzschutz- Erdungs und Potentialausgleichsanlage Ringstr.**
*** Zu bezuschlagende Position
(Kalkulatorische Zuschläge auf Material, welches im
Rahmen von Nachweisarbeiten vom Auftragnehmer
eingesetzt wird.)

Die tatsächlichen Material- und Stoffkosten sind anhand
von Lieferscheinen / Arbeitszettel und den
dazugehörigen Rechnungen nachzuweisen.

Zum Einheitspreis kann ein Aufschlag von Hundert für
allgemeine Geschäftskosten sowie Wagnis und Gewinn
erhoben werden.
Es wird ein Materialkostenanteil von 10.647,89,- EUR der
Auswertung der Angebote zugrunde gelegt .
Im Einheitspreis
(EP) ist somit 1 € einzutragen.

Planung und Ausführung der Erneuerung bzw. Erweiterung der äußeren Blitzschutzanlage durch Firma Blitzschutz Graff GmbH, Industriestraße 73, in 50389 Wesseling.

Es müssen die neuesten technischen Richtlinien "DIN VDE 0185-0305-1-4:2011-10" zugrunde gelegt werden, unter Verwendung von DIN-konformen Montagematerial.
Grundlage ist die Durchführbarkeit nach UW.
(Blitzschutzklasse II nach VdS Broschüre 2010).

Angebot Nr. Nr. 25-1853 der Firma Blitzschutz Graf vom 31.07.2025
Menge: 10647,890 STK

**1.3.1.40 Aufschlag auf Erneuerung/Erweiterung der Blitzschutz- Erdungs und Potentialausgleichsanlage**
*** Zuschlagsposition auf die gekennzeichneten Positionen
(Kalkulatorische Zuschläge auf Material, welches im
Rahmen von Nachweisarbeiten vom Auftragnehmer
eingesetzt wird.)

Die tatsächlichen Material- und Stoffkosten sind anhand
von Lieferscheinen / Arbeitszettel und den
dazugehörigen Rechnungen nachzuweisen.

Zum Einheitspreis kann ein Aufschlag von Hundert für
allgemeine Geschäftskosten sowie Wagnis und Gewinn
erhoben werden.
Es wird ein Materialkostenanteil von 10.647,89,- EUR der
Auswertung der Angebote zugrunde gelegt .
Im Einheitspreis
(EP) ist somit 1 € einzutragen.

Planung und Ausführung der Erneuerung bzw. Erweiterung der äußeren Blitzschutzanlage durch Firma Blitzschutz Graff GmbH, Industriestraße 73, in 50389 Wesseling.

Es müssen die neuesten technischen Richtlinien "DIN VDE 0185-0305-1-4:2011-10" zugrunde gelegt werden, unter Verwendung von DIN-konformen Montagematerial.
Grundlage ist die Durchführbarkeit nach UW.
(Blitzschutzklasse II nach VdS Broschüre 2010).

Angebot Nr. Nr. 25-1853 der Firma Blitzschutz Graf vom 31.07.2025

**1.3.1.50 Erneuerung/Erweiterung der Blitzschutz- Erdungs und Potentialausgleichsanlage Limperich.**
*** Zu bezuschlagende Position
(Kalkulatorische Zuschläge auf Material, welches im
Rahmen von Nachweisarbeiten vom Auftragnehmer
eingesetzt wird.)

Die tatsächlichen Material- und Stoffkosten sind anhand
von Lieferscheinen / Arbeitszettel und den
dazugehörigen Rechnungen nachzuweisen.

Zum Einheitspreis kann ein Aufschlag von Hundert für
allgemeine Geschäftskosten sowie Wagnis und Gewinn
erhoben werden.
Es wird ein Materialkostenanteil von 7.247,22,- EUR der
Auswertung der Angebote zugrunde gelegt .
Im Einheitspreis
(EP) ist somit 1 € einzutragen.
Planung und Ausführung der Erneuerung bzw. Erweiterung der äußeren Blitzschutzanlage durch Firma Blitzschutz Graff GmbH, Industriestraße 73, in 50389 Wesseling.

Es müssen die neuesten technischen Richtlinien "DIN VDE 0185-0305-1-4:2011-10" zugrunde gelegt werden, unter Verwendung von DIN-konformen Montagematerial.
Grundlage ist die Durchführbarkeit nach UW.
(Blitzschutzklasse II nach VdS Broschüre 2010).

Angebot Nr. Nr. 25-1853 der Firma Blitzschutz Graf vom 31.07.2025

(Kalkulatorische Zuschläge auf Material, welches im
Rahmen von Nachweisarbeiten vom Auftragnehmer
eingesetzt wird.)

Die tatsächlichen Material- und Stoffkosten sind anhand
von Lieferscheinen / Arbeitszettel und den
dazugehörigen Rechnungen nachzuweisen.

Zum Einheitspreis kann ein Aufschlag von Hundert für
allgemeine Geschäftskosten sowie Wagnis und Gewinn
erhoben werden.
Es wird ein Materialkostenanteil von 7.247,22 EUR der
Auswertung der Angebote zugrunde gelegt .
Im Einheitspreis
(EP) ist somit 1 € einzutragen.

Angebot Nr. Nr. 25-1853 der Firma Blitzschutz Graf vom 31.07.2025
Menge: 7247,220 STK

**1.3.1.60 Aufschlag auf Erneuerung/Erweiterung der Blitzschutz- Erdungs und Potentialausgleichsanlage**
*** Zuschlagsposition auf die gekennzeichneten Positionen
(Kalkulatorische Zuschläge auf Material, welches im
Rahmen von Nachweisarbeiten vom Auftragnehmer
eingesetzt wird.)

Die tatsächlichen Material- und Stoffkosten sind anhand
von Lieferscheinen / Arbeitszettel und den
dazugehörigen Rechnungen nachzuweisen.

Zum Einheitspreis kann ein Aufschlag von Hundert für
allgemeine Geschäftskosten sowie Wagnis und Gewinn
erhoben werden.
Es wird ein Materialkostenanteil von 7.247,22,- EUR der
Auswertung der Angebote zugrunde gelegt .
Im Einheitspreis
(EP) ist somit 1 € einzutragen.

Planung und Ausführung der Erneuerung bzw. Erweiterung der äußeren Blitzschutzanlage durch Firma Blitzschutz Graff GmbH, Industriestraße 73, in 50389 Wesseling.

Es müssen die neuesten technischen Richtlinien "DIN VDE 0185-0305-1-4:2011-10" zugrunde gelegt werden, unter Verwendung von DIN-konformen Montagematerial.
Grundlage ist die Durchführbarkeit nach UW.
(Blitzschutzklasse II nach VdS Broschüre 2010).

Angebot Nr. Nr. 25-1853 der Firma Blitzschutz Graf vom 31.07.2025

**1.3.1.70 Erneuerung/Erweiterung der Blitzschutz- Erdungs und Potentialausgleichsanlage Probsthof.**
*** Zu bezuschlagende Position
(Kalkulatorische Zuschläge auf Material, welches im
Rahmen von Nachweisarbeiten vom Auftragnehmer
eingesetzt wird.)

Die tatsächlichen Material- und Stoffkosten sind anhand
von Lieferscheinen / Arbeitszettel und den
dazugehörigen Rechnungen nachzuweisen.

Zum Einheitspreis kann ein Aufschlag von Hundert für
allgemeine Geschäftskosten sowie Wagnis und Gewinn
erhoben werden.
Es wird ein Materialkostenanteil von 3.137,21,- EUR der
Auswertung der Angebote zugrunde gelegt .
Im Einheitspreis
(EP) ist somit 1 € einzutragen.
Planung und Ausführung der Erneuerung bzw. Erweiterung der äußeren Blitzschutzanlage durch Firma Blitzschutz Graff GmbH, Industriestraße 73, in 50389 Wesseling.

Es müssen die neuesten technischen Richtlinien "DIN VDE 0185-0305-1-4:2011-10" zugrunde gelegt werden, unter Verwendung von DIN-konformen Montagematerial.
Grundlage ist die Durchführbarkeit nach UW.
(Blitzschutzklasse II nach VdS Broschüre 2010).

Angebot Nr. Nr. 25-1853 der Firma Blitzschutz Graf vom 31.07.2025
Menge: 3137,210 STK

**1.3.1.80 Aufschlag auf Erneuerung/Erweiterung der Blitzschutz- Erdungs und Potentialausgleichsanlage**
*** Zuschlagsposition auf die gekennzeichneten Positionen
(Kalkulatorische Zuschläge auf Material, welches im
Rahmen von Nachweisarbeiten vom Auftragnehmer
eingesetzt wird.)

Die tatsächlichen Material- und Stoffkosten sind anhand
von Lieferscheinen / Arbeitszettel und den
dazugehörigen Rechnungen nachzuweisen.

Zum Einheitspreis kann ein Aufschlag von Hundert für
allgemeine Geschäftskosten sowie Wagnis und Gewinn
erhoben werden.
Es wird ein Materialkostenanteil von 3.137,21,- EUR der
Auswertung der Angebote zugrunde gelegt .
Im Einheitspreis
(EP) ist somit 1 € einzutragen.

Planung und Ausführung der Erneuerung bzw. Erweiterung der äußeren Blitzschutzanlage durch Firma Blitzschutz Graff GmbH, Industriestraße 73, in 50389 Wesseling.

Es müssen die neuesten technischen Richtlinien "DIN VDE 0185-0305-1-4:2011-10" zugrunde gelegt werden, unter Verwendung von DIN-konformen Montagematerial.
Grundlage ist die Durchführbarkeit nach UW.
(Blitzschutzklasse II nach VdS Broschüre 2010).

Angebot Nr. Nr. 25-1853 der Firma Blitzschutz Graf vom 31.07.2025

**1.3.1.90 Erneuerung/Erweiterung der Blitzschutz- Erdungs und Potentialausgleichsanlage Gunterstr.**
*** Zu bezuschlagende Position
(Kalkulatorische Zuschläge auf Material, welches im
Rahmen von Nachweisarbeiten vom Auftragnehmer
eingesetzt wird.)

Die tatsächlichen Material- und Stoffkosten sind anhand
von Lieferscheinen / Arbeitszettel und den
dazugehörigen Rechnungen nachzuweisen.

Zum Einheitspreis kann ein Aufschlag von Hundert für
allgemeine Geschäftskosten sowie Wagnis und Gewinn
erhoben werden.
Es wird ein Materialkostenanteil von 1.768,29,- EUR der
Auswertung der Angebote zugrunde gelegt .
Im Einheitspreis
(EP) ist somit 1 € einzutragen.
Planung und Ausführung der Erneuerung bzw. Erweiterung der äußeren Blitzschutzanlage durch Firma Blitzschutz Graff GmbH, Industriestraße 73, in 50389 Wesseling.

Es müssen die neuesten technischen Richtlinien "DIN VDE 0185-0305-1-4:2011-10" zugrunde gelegt werden, unter Verwendung von DIN-konformen Montagematerial.
Grundlage ist die Durchführbarkeit nach UW.
(Blitzschutzklasse II nach VdS Broschüre 2010).

Angebot Nr. Nr. 25-1853 der Firma Blitzschutz Graf vom 31.07.2025

Planung und Ausführung der Erneuerung bzw. Erweiterung der äußeren Blitzschutzanlage durch Firma Blitzschutz Graff GmbH, Industriestraße 73, in 50389 Wesseling.

Es müssen die neuesten technischen Richtlinien "DIN VDE 0185-0305-1-4:2011-10" zugrunde gelegt werden, unter Verwendung von DIN-konformen Montagematerial.
Grundlage ist die Durchführbarkeit nach UW.
(Blitzschutzklasse II nach VdS Broschüre 2010).

Angebot Nr. Nr. 25-1853 der Firma Blitzschutz Graf vom 31.07.2025
Menge: 1768,290 STK

**1.3.1.100 Aufschlag auf Erneuerung/Erweiterung der Blitzschutz- Erdungs und Potentialausgleichsanlage**
*** Zuschlagsposition auf die gekennzeichneten Positionen
(Kalkulatorische Zuschläge auf Material, welches im
Rahmen von Nachweisarbeiten vom Auftragnehmer
eingesetzt wird.)

Die tatsächlichen Material- und Stoffkosten sind anhand
von Lieferscheinen / Arbeitszettel und den
dazugehörigen Rechnungen nachzuweisen.

Zum Einheitspreis kann ein Aufschlag von Hundert für
allgemeine Geschäftskosten sowie Wagnis und Gewinn
erhoben werden.
Es wird ein Materialkostenanteil von 1.768,29,- EUR der
Auswertung der Angebote zugrunde gelegt .
Im Einheitspreis
(EP) ist somit 1 € einzutragen.

Planung und Ausführung der Erneuerung bzw. Erweiterung der äußeren Blitzschutzanlage durch Firma Blitzschutz Graff GmbH, Industriestraße 73, in 50389 Wesseling.

Es müssen die neuesten technischen Richtlinien "DIN VDE 0185-0305-1-4:2011-10" zugrunde gelegt werden, unter Verwendung von DIN-konformen Montagematerial.
Grundlage ist die Durchführbarkeit nach UW.
(Blitzschutzklasse II nach VdS Broschüre 2010).

Angebot Nr. Nr. 25-1853 der Firma Blitzschutz Graf vom 31.07.2025

**1.3.1.110 Erneuerung/Erweiterung der Blitzschutz- Erdungs und Potentialausgleichsanlage Wiesenweg.**
*** Zu bezuschlagende Position
(Kalkulatorische Zuschläge auf Material, welches im
Rahmen von Nachweisarbeiten vom Auftragnehmer
eingesetzt wird.)

Die tatsächlichen Material- und Stoffkosten sind anhand
von Lieferscheinen / Arbeitszettel und den
dazugehörigen Rechnungen nachzuweisen.

Zum Einheitspreis kann ein Aufschlag von Hundert für
allgemeine Geschäftskosten sowie Wagnis und Gewinn
erhoben werden.
Es wird ein Materialkostenanteil von 16.452,10,- EUR der
Auswertung der Angebote zugrunde gelegt .
Im Einheitspreis
(EP) ist somit 1 € einzutragen.
Planung und Ausführung der Erneuerung bzw. Erweiterung der äußeren Blitzschutzanlage durch Firma Blitzschutz Graff GmbH, Industriestraße 73, in 50389 Wesseling.

Es müssen die neuesten technischen Richtlinien "DIN VDE 0185-0305-1-4:2011-10" zugrunde gelegt werden, unter Verwendung von DIN-konformen Montagematerial.
Grundlage ist die Durchführbarkeit nach UW.
(Blitzschutzklasse II nach VdS Broschüre 2010).

Angebot Nr. Nr. 25-1853 der Firma Blitzschutz Graf vom 31.07.2025

Planung und Ausführung der Erneuerung bzw. Erweiterung der äußeren Blitzschutzanlage durch Firma Blitzschutz Graff GmbH, Industriestraße 73, in 50389 Wesseling.

Es müssen die neuesten technischen Richtlinien "DIN VDE 0185-0305-1-4:2011-10" zugrunde gelegt werden, unter Verwendung von DIN-konformen Montagematerial.
Grundlage ist die Durchführbarkeit nach UW.
(Blitzschutzklasse II nach VdS Broschüre 2010).

Angebot Nr. Nr. 25-1853 der Firma Blitzschutz Graf vom 31.07.2025
Menge: 16452,100 STK

**1.3.1.120 Aufschlag auf Erneuerung/Erweiterung der Blitzschutz- Erdungs und Potentialausgleichsanlage**
*** Zuschlagsposition auf die gekennzeichneten Positionen
(Kalkulatorische Zuschläge auf Material, welches im
Rahmen von Nachweisarbeiten vom Auftragnehmer
eingesetzt wird.)

Die tatsächlichen Material- und Stoffkosten sind anhand
von Lieferscheinen / Arbeitszettel und den
dazugehörigen Rechnungen nachzuweisen.

Zum Einheitspreis kann ein Aufschlag von Hundert für
allgemeine Geschäftskosten sowie Wagnis und Gewinn
erhoben werden.
Es wird ein Materialkostenanteil von 16.452,10,- EUR der
Auswertung der Angebote zugrunde gelegt .
Im Einheitspreis
(EP) ist somit 1 € einzutragen.

Planung und Ausführung der Erneuerung bzw. Erweiterung der äußeren Blitzschutzanlage durch Firma Blitzschutz Graff GmbH, Industriestraße 73, in 50389 Wesseling.

Es müssen die neuesten technischen Richtlinien "DIN VDE 0185-0305-1-4:2011-10" zugrunde gelegt werden, unter Verwendung von DIN-konformen Montagematerial.
Grundlage ist die Durchführbarkeit nach UW.
(Blitzschutzklasse II nach VdS Broschüre 2010).

Angebot Nr. Nr. 25-1853 der Firma Blitzschutz Graf vom 31.07.2025

##### Titel 1.3.2 Arbeitsschutzmaßnahmen

**1.3.2.10 Sicherungsmaßnahmen zur Einhaltung des Arbeitsschutz**
Sicherungsmaßnahmen zur Einhaltung des Arbeitsschutz
Für die Arbeiten an den Bauwerken sind Anforderungen an die Schutzbekleidung sowie die persönliche Schutzausrüstung wie Rettungsgurt, Dreibein, Selbstretter, Messgeräte zur Kanalfreimessung erforderlich. Für das Anlegen der Schutzkleidung und das Durchführen der Schutzmaßnahmen sind entsprechend Zeiten zu kalkulieren.

Alle Kosten die in diesem Zusammenhang entstehen, sind mit einzukalkulieren
Menge: 6,000 St

##### Titel 1.3.3 Prüfung der Schutzmaßnahmen

**1.3.3.10 Prüfprotokoll**
Prüfung der Schutzmaßnahmen
gem. UVV/BGV A3 sowie VDE 0100, einschl.
Erstellung eines Prüfprotokolls nach DIN EN 62305-3 (VDE0185-305-3)
Liefern und erstellen
Menge: 6,000 St

#### Abschnitt 1.4 Projektabwicklung, Dokumentation, Inbetriebnahme

##### Titel 1.4.1 Projektabwicklung, Dokumentation, Inbetriebnahme

*Hinweis: Projektabwicklung / Dokumentationsunterlagen / Inbetriebnahme*
Projektabwicklung / Dokumentationsunterlagen / Inbetriebnahme

Ergänzende Hinweise
Hinsichtlich der seitens des Auftragnehmers zu erbringenden kompletten Ingenieurleistungen wird insbesondere auch auf die besonderen Vertragsbedingungen (BVB), das Lastenheft,  den Leitfaden zur Planung und Errichtung der elektrotechnischen Ausstattung von Pump- und Sonderbauwerken der Stadt Bonn, Stand 30.04.2020  und die Erläuterungen zum LV hingewiesen, mit sämtlichen darin aufgeführten diesbezüglichen Einzelheiten.
Alle weiteren technischen Detailklärungen haben im Zuge der Detailplanungsphase seitens des AN in den erforderlichen Baustellenbesprechungen mit dem AG sowie den Ing.-Büros nach Erfordernis zu erfolgen.
Vor der Erstellung der Werk- und Montageunterlagen ist eine örtliche Bestandsaufnahme durchzuführen.
Es sind für die gesamte Abwicklungsphase die kompletten Ingenieurleistungen anzubieten.

**1.4.1.10 Bestandsaufnahme**
Bestandsaufnahme
Vor der Erstellung der Werk- und Montageunterlagen sind die übergebenen Bestandsunterlagen vor Ort mit der installierten Ausführung abzugleichen.

Im Wesentlichen sind folgende Angaben zu berücksichtigen und zu überprüfen;
- Netzform
- Anzahl und Typ der erfordelichen Überspannungsableiter

Das Ergebnis der Bestandsaufnahme ist bei der Erstellung der Werk- und Montageunterlagen zu berücksichtigen.
Die Leistung ist pauschal einschl. allen erforderlichen Nebenkosten (Fahrtkosten, Spesen usw.) anzubieten.
Menge: 203,000 St

**1.4.1.20 Komplette ingenieurmäßige Projektabwicklung**
Komplette ingenieurmäßige Projektabwicklung
mit sämtlichen auftragnehmerseitigen Leistungen für Werk- und Montageplanung, Detailplanung, Parametrierungen etc. zur Gesamtabwicklung und Erstellung einer betriebsfertigen Anlage.

Im Wesentlichen:
- Komplette anlagenseitige Klärungen und Koordinierungen,
  Abstimmung der Schnittstellen.
- Teilnahme an allen erforderlichen Baubesprechungen im Zuge
  der Ausführungsplanung.
- Terminliche und fachtechnische Überwachung sämtlicher
  Liefer-  und Montageleistungen (firmeneigene Bauleitung).
  Sämtliche Details sind mit dem Auftraggeber
  bzw. dem Ing.-Büro abzustimmen.
- Bearbeitung und Abstimmung erforderlicher Anträge für die
  mit der Projektabwicklung erforderlichen Maßnahmen (Telekom,
  Mobilfunk, Behörden, EVU etc.).
- Projektbegleitende Dokumentation bis zur endgültigen
  umfassenden Dokumentation der Anlage inkl. Messprotokollen
- Erstellung eines Bauzeitenplanes Sämtliche Details sind
  mit dem Auftraggeber bzw. dem Ing.-Büro abzustimmen
- Erstellung eines Pflichtenheftes
Menge: 203,000 St

**1.4.1.30 Inbetriebnahme und Probebetrieb**
Inbetriebnahme, Funktionstest und Probebetrieb
der gesamten Anlagen. Ablauf gemäß Lastenheft.
Der Abschluß der Inbetriebnahme und des erfolgreichen Funktionstests wird von der Bauleitung protokolliert und ist gleichzeitig der Starttermin für den Probebetrieb.
Während des Probebetriebes muss im Störfall eine Reaktionszeit von zwei Stunden gewährleistet sein. Der Auftragnehmer hat hierzu eine Telefonnummer einzurichten.

Ein mängelfreier Probebetrieb ist die Voraussetzung für die förmliche VOB-Abnahme.
Menge: 203,000 St

*Hinweis: Dokumentationsunterlagen*

**1.4.1.40 Dokumentationsunterlagen 2-fach**
Dokumentationsunterlagen 2-fach,

.Dokumentation gemäß dem Lastenheft und den zum Lastenheft gehörenden  allgemeinen Vorbemerkungen mit sämtlichen darin diesbezüglich aufgeführten Einzelheiten.

Insbesondere muss die Elektroplanung mit der gültigen Version e-Plan P8 nach dem aktuellen Standard der Stadt Bonn erstellt werden.

Erstellen, Liefern und dem AG zur Schlußabnahme vollständig übergeben.
Menge: 203,000 St

**1.4.1.50 Pflichtenheft**
Auf Basis des vorhandenen Lastenheftes und dem aktuellen Standard der Stadt Bonn ist ein Pflichtenheft zu erstellen.

Erstellen, Liefern und dem AG zur Schlußabnahme vollständig übergeben.
Menge: 1,000 St

**1.4.1.60 Messprotokolle**
Für die ausgeführten Blitzschutzmaßnahmen jedes Bauwerks sind Messportokolle zu erstellen.

Erstellen, Liefern und dem AG zur Schlußabnahme vollständig übergeben.
Menge: 301,000 St

**1.4.1.70 Maßnahmenplan**
Maßnahmenplan
Vor der Durchführung der örtlichen Leistungen ist ein Maßnahmenplan zu erstellen.
In dem Maßnahmenplan sind die Gefährdungen bei der Ausführung der Erneuerung der elektrotechnischen Ausrüstung durch den Auftragnehmer von dem Auftragnehmer zu beschreiben.

Ebenso sind in Abstimmung mit dem Auftraggeber die entsprechenden Gegenmaßnahmen zu beschreiben.
Die Erstellung und Ausführung ist mindestens zwei Wochen vor Ausführung der örtlichen Leistungen dem Auftraggeber vorzulegen.
Menge: 301,000 St

**1.4.1.80 Gefährdungsanalyse gemäß Arbeitsschutzgesetz**
Gefährdungsanalyse gemäß Arbeitsschutzgesetz
Erstellung einer Gefährdungsanalyse gemäß Arbeitsschutzgesetz für die Durchführung der Montagearbeiten im gesamten Leistungsumfang des AN.
Insbesondere ist darzustellen, welche Gefährdungen bei den einzelnen Arbeitsabläufen auftreten und durch welche Maßnahmen die Gefährdungen vermieden oder verringert werden können.
Die vollständige Gefährdungsanalyse ist dem AG spätestens vier Wochen nach Auftragsvergabe zu übergeben.
Menge: 197,000 St

**1.4.1.90 Gefährdungsbeurteilung**
Gefährdungsbeurteilung
Erstellung der vollständigen Gefährdungsbeurteilung gemäß § 3 Betriebssicherheitsverordnung für den Bereich der ausgeführten Anlage durch eine Fachkraft für Arbeitssicherheit.

Gefährdungsbeurteilung, im Wesentlichen bestehend aus:
- räumlicher Abgrenzung und exakter Benennung des Arbeitsbereichs
- Benennung aller Gefährdungen für den Bereich
- Bewertung der einzelnen Gefährdungen
- Darstellung von Gegenmaßnahmen

Weiterhin sind im Rahmen der Gefährdungsbeurteilung die Prüffristen für alle Arbeitsmittel zu ermitteln, die Umfänge der Prüfung zu definieren und die notwendigen Voraussetzungen zu ermitteln und festzulegen, welche die Personen erfüllen müssen, die mit der Prüfung oder Erprobung von Arbeitsmitteln zu beauftragen sind.

Die gesamte Gefährdungsbeurteilung ist schriftlich zu dokumentieren und digital in bearbeitbarer Form dem AG zu übergeben (bswp. doc-Format).
Die Gefährdungsbeurteilung ist vor Beginn des Einfahrbetriebs in erster Fassung zu übergeben .

Die Vorlage der endgültigen Gefährdungsbeurteilung ist Voraussetzung für die förmliche Abnahme.
Menge: 197,000 St

##### Titel 1.4.2 Sonstiges, Stundenlohnarbeiten

**1.4.2.10 800,000 Euro Lieferung von Stoffen und Bauteilen**
*** Zu bezuschlagende Position
800,000 Euro Lieferung von Stoffen und Bauteilen
(Kalkulatorische Zuschläge auf Material, welches im
Rahmen von Nachweisarbeiten vom Auftragnehmer
eingesetzt wird.)

Die tatsächlichen Material- und Stoffkosten sind anhand
von Lieferscheinen / Arbeitszettel und den
dazugehörigen Rechnungen nachzuweisen.

Zum Einheitspreis kann ein Aufschlag von Hundert für
allgemeine Geschäftskosten sowie Wagnis und Gewinn
erhoben werden.
Es wird ein Materialkostenanteil von 800,- EUR der
Auswertung der Angebote zugrunde gelegt .
Im Einheitspreis
(EP) ist somit 1 € einzutragen.
Menge: 800,000 Stk

**1.4.2.20 Aufschlag auf Stoffe- und Bauteilekosten**
*** Zuschlagsposition auf die gekennzeichneten Positionen
Aufschlag auf Stoffe und Bauteilekosten
(Kalkulatorische Zuschläge auf Material, welches im
Rahmen von Nachweisarbeiten vom Auftragnehmer
eingesetzt wird.)

Die tatsächlichen Material- und Stoffkosten sind anhand
von Lieferscheinen / Arbeitszettel und den
dazugehörigen Rechnungen nachzuweisen.

Zum Einheitspreis kann ein Aufschlag von Hundert für
allgemeine Geschäftskosten sowie Wagnis und Gewinn
erhoben werden.
Es wird ein Materialkostenanteil 1,- EUR der
Auswertung der Angebote zugrunde gelegt .
Im Einheitspreis
(EP) ist somit 1 € einzutragen.
Zuschlag auf Position 20%
01.04.02.0010

*Hinweis: Sonstiges / Stundenlohnarbeiten*
Sonstiges / Stundenlohnarbeiten

Verrechnungssatz für Lieferungen

*Hinweis: Nicht bestimmt anfallende Stundenlohnarbeiten*
Nicht bestimmt anfallende Stundenlohnarbeiten

Für die Stundenlohnarbeiten gelten die in der Leistungsbeschreibung unter Punkt 15 der "Allgemeinen Vorbemerkungen" gemachten Bedingungen.

Der Stundenverrechnungssatz gilt unabhängig von der Zahl der abgerechneten Stunden.

**1.4.2.30 Stundenlohn für eine Arbeitskraft**
Stundenlohn für eine Arbeitskraft
Der Verrechnungssatz unterscheidet nicht nach einzelnen Lohngruppen.
Es ist demnach eine mittlere Lohngruppe für die auf der Baustelle einzusetzenden Arbeitskräfte zu kalkulieren, so daß die Zahl der Obermonteure im oberen Lohnbereich und die Zahl der Helfer im unteren Lohnbereich mit dem mittleren Verrechnungssatz abgegolten ist.

Überstundenzuschläge werden vom AG nicht extra vergütet.
Menge: 602,000 h

**1.4.2.40 Stundenlohn für einen Ingenieur / Techniker**
Stundenlohn für einen Ingenieur / Techniker
für zusätzliche bzw. außervertragliche Planungsarbeiten auf Veranlassung des Auftraggebers.
Menge: 301,000 h
